# STF Sporthalle Theodor-Fontane-OS Potsdam
Angebotsaufforderung (GAEB 90, DA83)
DV-Nummer: 9048
Währung: EUR
Auftraggeber: Kommunaler Immobilienservice Potsdam, , ,

## Tischler Holz- und Stahltüren
Datum: 15.01.26

*Hinweis*
Allgemeines

Gegenstand dieser Ausschreibung sind Alu-Glas-Türen,
Stahl- und Holztüren innen und außen sowie mit und ohne
Brandschutzanforderungen, pulverbeschichtet
Farbe RAL/NCS/DB-Standard einschl. Glimmerfarbtöne

Die Ausführung der nachfolgend ausgeschriebenen
Leistungen erfolgt gemäß den unten aufgeführten
Richtlinien und Normen in der jeweils gültigen Fassung:
DIN 4102 - Brandverhalten von Baustoffen und Bauteilen
DIN 4109 - Schallschutz im Hochbau
DIN 18093 - Feuerschutzabschlüsse
DIN 18111 - Stahlzargen
DIN 18263 - Türschließer mit hydraulischer Dämpfung
DIN 18273 - Baubeschläge; Türdrückergarnituren für
Feuerschutztüren und Rauchschutztüren
DIN 18360 - Metallbauarbeiten
DIN 18800 - Stahlbauten
DIN 50902 - Schichten für den Korrosionsschutz von
Metallen; Begriffe, Verfahren und
Oberflächenvorbereitung
DIN 52290 - Angriffhemmende Verglasungen
DIN 55928 - Korrosionsschutz von Stahlbauten durch
Beschichtungen und Überzüge
DIN EN 179 - Schlösser und Baubeschläge;
Notausgangsverschlüsse mit Drücker oder Stoßplatte
DIN EN 1125 - Schlösser und Baubeschläge;
Panikverschlüsse mit horizontaler Betätigungsstange

DIN 58125 Schulbau - Bautechnische Anforderungen zur
Verhütung von Unfällen
GUV-V A1 Allgemeine Vorschriften
GUV-V S1 Unfallverhütungsvorschriften Schulen
H 1/265 - Merkblatt für Verschlüsse für Türen von
Notausgängen (zu beziehen
bei der gewerblichen Berufsgenossenschaft)

Für alle Baustoffe und eingebaute Systeme sind
Prüfzeugnisse, Zulassungsbescheide, Prüfberichte,
Nachweise der Güteüberwachung etc. dem AG vorzulegen.

In die Einheitspreise sind folgende Leistungen
einzukalkulieren und mit diesen abgegolten:

Die Baustelleneinrichtung mit den erforderlichen
Maschinen und Werkzeugen sowie das Vorhalten und
abschließende Beräumen sowie das besenreine Verlassen
der Baustelle nach Beendigung der Arbeiten
Die Bemusterung aller Materialien in Abstimmung mit dem
AG/Objektüberwachung.
Schutz sämtlicher Bauteile vor Beschädigung und
Verschmutzung, während Transport, Montage sowie bis zur
Abnahme der AN-Leistung.
Bemusterung sämtlicher Beschläge, Farben,
Profile/Oberflächen (nach Absprache mit der örtlichen
Bauleitung).
Entfernen der Schutzfolien von den Sichtflächen nach
Beendigung der Malerarbeiten bzw. auf Anweisung der
Objektüberwachung nach den Einputzarbeiten.
Das gründliche Reinigen sowie Beseitigen von
Zementschleiern mit den gebräuchlichen
Entfernungsmitteln der fertig gestellten Flächen und
das Säubern der Arbeitstelle von Abfällen.
Alle Anschlüsse an angrenzende Bauteile einschl.
Fugendichtung sowie alle Falzdichtungen sind in die
Preise einzurechnen.
Etiketten, Klebestreifen und Schutzüberzüge
bzw.-markierungen sind vor der Übergabe kostenlos zu
entfernen.
Das Justieren von Beschlägen, das Gangbarmachen der
Türen nach Abschluss der Malerarbeiten ist in die
Preise einzurechnen.
Das sachgemäße Dichten der ausgeschriebenen
Feuerschutz-Bauteile an den Baukörper ist in den Preis
einzurechnen.
Die nach Rücksprache mit der Bauleitung ggfs. zum
Schutz zeitversetzte Montage der Türblätter und der
endgültigen Drückergarnituren zu einem gesonderten
Termin.

Anforderung an die Ausführung

Windlast, Schlagregendichtheit, Wärmeschutz,
Schalldämmung siehe bauphysikalische Anforderungen

Einbruchhemmung
Für die Einbruchhemmung gilt DIN V ENV 1627. Die
Einstufung in die Widerstandsklassen ist auf Verlangen
durch ein gültiges Prüfzeugnis und einer
Werksbescheinigung des Auftragnehmers nachzuweisen.
Bei der Montage der Elemente sind ebenfalls die
Anforderungen der DIN V ENV 1627 zu berücksichtigen.
Für nicht transparente Ausfachungen gelten sinngemäß
die Anforderungen nach DIN EN 356.

Feuchteschutz
Wird der Baukörperanschluss abweichend von DIN 4108
Beiblatt 2 ausgeführt, muss für den raumseitigen
Bereich des Anschlusses der Türen zum Baukörper die
Tauwasser- und Schimmelpilzfreiheit gemäß DIN 4108-2
nachgewiesen werden. Die anzunehmende Raumtemperatur
beträgt in beiden Fällen 20°C.

Feuerverzinkung
Alle Stahlteile, die nach dem Einbau nicht mehr
zugänglich sind (mit Ausnahme der Befestigungsanker),
sind zu verzinken.
Zugelassene Verfahren sind: Feuerverzinkung,
Flammspritzverzinkung; bei Beschlagteilen auch
galvanische Verzinkung. Nach dem Einbau ständig
zugängliche Teile erhalten einen Oberflächenschutz nach
DIN 18 360, Ziffer. 3.1.13.

Dichtung/Dichtstoffe
Dichtungsprofile müssen nichthärtend sein und ihre
elastischen Eigenschaften (insbesondere
Rückstellkräfte) im vorkommenden Temperaturbereich
beibehalten. Die Shorehärte muss in geringen Toleranzen
gleich bleiben. Die Dichtungsprofile müssen, soweit sie
atmosphärischen Einflüssen ausgesetzt sind, hiergegen
widerstandsfähig sein. Die Dichtungsprofile müssen in
den Ecken verschweißt werden.
Die Dichtstoffe müssen in ihrer Eigenschaft dem
Verwendungszweck entsprechen (DIN 18 361 und DIN 18 540
E) und je nach Beanspruchung plastisch oder elastisch
sein. Sie dürfen nach DIN 52 460 keine aggressiven
Bestandteile beinhalten. Weiterhin müssen die
Dichtstoffe alterungsbeständig, überstreichbar und -
soweit sie direkt Witterungseinflüssen ausgesetzt sind
- gegen diese beständig sein.
Zusammenbau unterschiedlicher Werkstoffe
Bei dem Zusammentreffen verschiedener Stoffe muss
gesichert sein, dass keine Kontaktkorrosion und keine
ungünstige Beeinflussung der Materialien untereinander
entstehen kann.

Vor Beginn der Arbeiten sind vom Auftragnehmer
Werkzeichnungen, Prüfzeugnisse
und statische Nachweise, soweit sie über die
Bestimmungen der  DIN 18 360 hinaus gefordert werden,
dem Auftraggeber vorzulegen.

Falze und Profilnuten, in die Niederschlagwasser
eindringen kann oder sich Tauwasser bildet, sind
möglichst verdeckt auszuführen und nach außen
zu entwässern bzw. zu entlüften.
Die Öffnungen müssen entgratet sein.

Die Befestigung muss in Massivwänden mechanisch
erfolgen; Schäume, Kleber oder ähnliches sind nicht zu
verwenden. Dübel zur Befestigung müssen auf den
Untergrund abgestimmt sein; ihre Spreizkräfte dürfen
keine zu großen inneren Spannungen erzeugen. Bei nicht
ausreichend festem Untergrund sind Injektionsanker zu
verwenden. Das Einschlagen von Schrauben in
Standarddübel ist nicht zulässig. Fehlbohrungen sind
mindestens im Abstand entsprechend der Tiefe des
Bohrloches bzw. des fünffachen Dübelaußendurchmessers
zu korrigieren.

Die Zargen sind bis zur Erhärtung auszusteifen, 3-fach
in Höhe der Bänder, Ausführung bis UK Sturz, Herstellen
und Verschluss der Gussöffnung.

Sind Zargen mit Mörtel zu füllen, ist die Tür bis zur
Erhärtung geschlossen zu halten und gegen unbefugtes
Öffnen zu sichern. Mörteleinfüllöffnungen sind
oberflächenbündig und oberflächenmaterialgleich zu
schliessen (KS-Mauerwerk mit Kalkzementputz)

Alle Türpositionen verstehen sich einschl. Lieferung
und Montage der Zarge, Türblatt, Schloss und Garnitur!

Der AN hat über die Stahlblechtüren eine Dokumentation
zu erstellen, bei Brandschutztüren einschl. mit
Prüfbüchern, Übereinstimmungserklärung, Zulassungen,
Produktliste und Fachunternehmererklärung. Die
Verwendungsnachweise sind vor Einbau auf der Baustelle
zu übergeben und zu prüfen.

### Titel 01 Stahlblech Außentüren

**01.1 Werkstattplanung Außentüren**
Erstellung einer Werkstattplanung der ein- und
zweiflügeligen Außentüren.
Mit allen Darstellungen an angrenzende Bauteilen
einschließlich des Anschlusses an Dicht- und
Dämmebene.
Die Planung ist durch die Objektüberwachung
freizugeben.
Menge: 1,000 Psch

**01.2 1-Flg. Stahlblech Außentür mit Blockzarge, DIN links**
Stahlblech Außentür mit Blockzarge, DIN Links, nach
außen öffnend, inkl.fachgerechter Montage.

Leitfabrikat: Teckentrup dw 62-1 o.glw.

gewähltes Fabrikat: '..........'
(vom Bieter einzutragen)

Türblatt:
Türblattdicke ca. 62 mm, dünnfalz, Blechdicke = 1,0 mm,
Stahl verzinkt, mit absenkbarer Bodendichtung
UD = 1,4 W/m²/K

Zarge:
Blockzarge z.B. Teckentrup Typ 2.3 o.glw.,
Sonderbereite Y = 120 mm
(min 4 cm bauseitige Überdämmung),
Blech verzinkt,
mit MiWo gefüllt,
mit Bodeneinstand,
einschließlich Befestigung in Betonwand bzw.
KS-Mauerwerk,
Schließblech in Edelstahl

Maße:
Rohbaumaß 1385 x 2260 mm
Lichte Durchgangsbreiten min. 1100 x 2100 mm
Wandbreite: 240 mm

Oberfläche:
Tür- & Zargenoberfläche: pulverbeschichtet in Farbton
DB 701 o.glw

Bänder:
2 Stk, Konstruktionsband
verzinkt.

Schloss:
Panikschloss mit Wechselfunktion E,
Vorgerüstet für Profilzylinder,
Stulpbreite 24 mm, verzinkt

Türgarnitur:
Wechselgarnitur Knauf Drücker,
Drückerhöhe: 1050 mm,
Feuerschutz/Panikgarnitur nach EN 179,
Edelstahl matt gebürstet,
Schildform: Rundrosette,
Knauf: Edelstahl matt,

Leitfabrikat: FSB, 79 1053 o.glw.

gewähltes Fabrikat: '..........'
(vom Bieter einzutragen)

Ausgewähltes Drückerfabrikat gilt auch für alle
folgenden Positionen!

Zusatzausstattung:
Mit Schließer, Abbrechung Schließer gesondert unter
Gliederungspunkt "Ausstattung"

Ausführungsorte:
T.1.03.1
Menge: 1,000 Stk

**01.3 2-Flg. Stahlblech Außentür mit Blockzarge, DIN rechts**
*** Bezugsbeschreibung
2-Flügelige asymetrische Stahlblech Außentür mit
Blockzarge, DIN rechts, nach außen öffnend,
inkl.fachgerechter Montage.

Leitfabrikat: Teckentrup dw 62-2 o.glw.

gewähltes Fabrikat: '..........'
(vom Bieter einzutragen)

Türblatt:
Türblattdicke ca. 62 mm, dünnfalz, Blechdicke = 1,0 mm,
Stahl verzinkt, mit absenkbarer Bodendichtung
UD = 1,4 W/m²/K

Zarge:
Blockzarge z.B. Teckentrup Typ 2.3 o.glw.,
Sonderbereite Y = 150 mm
(ca. 5 cm bauseitige Überdämmung + Fassadenplatte),
Blech verzinkt,
mit MiWo gefüllt,
mit Bodeneinstand,
einschließlich Befestigung in Betonwand bzw.
KS-Mauerwerk
Schließblech in Edelstahl

Maße:
Rohbaumaß 1635 x 2260 mm
Lichte Durchgangsbreiten Gang- & Stehflügel  min. 1200
mm
Gangflügel Breite ca. 1000 mm
Wandbreite: 240 mm

Oberfläche:
Tür- & Zargenoberfläche: pulverbeschichtet in Farbton
DB 701 o.glw

Bänder:
2 Stk, Konstruktionsband,
verzinkt.

Schloss:
Panikschloss mit Wechselfunktion E,
Vorgerüstet für Profilzylinder,
Stulpbreite 24 mm, Edelstahl,
Standflügel mit Falztreibriegelschloss

Türgarnitur:
Wechselgarnitur Knauf Drücker,
Drückerhöhe: 1050 mm,
Feuerschutz/Panikgarnitur nach EN 179,
Edelstahl matt gebürstet,
Schildform: Rundrosette,
Knauf: Edelstahl matt (Bandseite)
Fabrikat wie Vorposition

Zusatzausstattung:
Standflügel mit Türöffnungsbegrenzer, z.B.
Dictator 14280200TBL o.glw.

Gehflügel mit OTS -->Beschreibung und Abrechnung
siehe Gliederungspunkt Ausstattung

Ausführungsorte:
T.1.22.1
Menge: 1,000 Stk

**01.4 2-Flg. Stahlblech Außentür mit Blockzarge, DIN links**
*** wie Position 01.3
Aufschlagrichtung Gangflügel DIN links

Ausführungsorte:
T2.15.1
Menge: 1,000 Stk

**01.5 Unterbaudämmprofil & Türschwelle, Gesamtaufbauhöhe 11 cm**
Lieferung und Montage eines Unterbaudämmprofils &
einer thermisch entkoppelten Türschwelle passend für
die oben genannte Außentür unter Pos. 01.4 für eine
Gesamtaufbauhöhe von 11 cm.
Inkl. Montagewinkel & Verschraubung auf bauseitiger
Betonschwelle
Breite ca. 6 cm
Wasserresistent
Wärmeleitfähigeit U = 0,076 W/(mK)
Türschwelle Barrierefrei
inkl. innen & außenseitiger Abdichtung z.B mit
Flüssigkunststoff

Ausführungsorte:
T.2.15.1
Menge: 1,635 m

**01.6 Unterbaudämmprofil & Türschwelle, Gesamtaufbauhöhe 20 cm**
Lieferung und Montage eines Unterbaudämmprofils &
einer thermisch entkoppelten Türschwelle passend für
die oben genannte Außentür unter Pos. 01.2 für eine
Gesamtaufbauhöhe von 20 cm.
Inkl. Montagewinkel & Verschraubung auf bauseitiger
Betonschwelle
Breite ca. 6 cm
Wasserresistent
Wärmeleitfähigeit U = 0,076 W/(mK)
Türschwelle Barrierefrei
inkl. innen & außenseitiger Abdichtung z.B mit
Flüssigkunststoff

Ausführungsorte:
T1.22.1: Länge 1,635 m
T1.03.1: Länge: 1,385 m
Menge: 3,020 m

**01.7 Verleistung Fugen**
Fuge zwischen Blockzarge und Mauerwerk mit Leisten
aus Stahlblech abdecken. Befestigung mittels
Hammerschlagnieten im Beton. Die sichtbaren Köpfe sind
ebenfalls einzufärben.
Maße: 40 x 40 mm
Stärke: 2 mm
Oberfläche Verzinkt und Beschichtet in Zargenfarbe
Ecken auf Gehrung geschnitten
Menge: 18,000 m

### Titel 02 Stahlblech Innentüren

**02.1 Stahlblech Innentür, DIN Links, T30 RS**
Stahlblech Innentür, DIN Links, T30 RS
nach DIN 18095

Leitfabrikat: Teckentrup T30-1 Tür FSA 62 | RS o.glw.

gewähltes Fabrikat: '..........'
(vom Bieter einzutragen)

Türblatt:
Türblattdicke ca. 62 mm, dünnfalz, Blechdicke = 1,0 mm,
Stahl verzinkt, mit absenkbarer Bodendichtung

Zarge:
Eckzarge, Blech verzinkt
einschließlich Befestigung in KS-Mauerwerk

Maße:
Rohbaumaß 1010 x 2135 mm
Baurichtmaßbreite 1000 mm
Baurichtmaßhöhe 2125 mm

Oberfläche:
Tür- & Zargenoberfläche verzinkt und in Standartfarbe
ähnlich RAL 9002 (grauweiß) grundiert

Bänder:
2 Stk Konstruktionsbänder

Schloss:
Panikschloss mit Wechselfunktion E,
Vorgerüstet für Profilzylinder,
Stulpbreite 24 mm, verzinkt

Türgarnitur:
Wechselgarnitur Knauf Drücker,
Drückerhöhe: 1050 mm,
Feuerschutz/Panikgarnitur nach EN 179,
Kunstoff, Schwarz mit Stahlkern,
Kurzschild abgerundet

Schließer
Mit Schließer, Abbrechung Schließer gesondert unter
Gliederungspunkt "Ausstattung"

Ausführungsorte:
T.1.04.1
Menge: 1,000 Stk

**02.2 Stahlblech Innentür, DIN rechts**
Stahlblech Innentür, DIN rechts

Leitfabrikat: Teckentrup dw 62-1 o.glw.

gewähltes Fabrikat: '..........'
(vom Bieter einzutragen)

Türblatt:
Türblattdicke ca. 62 mm, dünnfalz, Blechdicke = 1,0 mm,
Stahl verzinkt

Zarge:
Eckzarge, Blech verzinkt,
einschließlich Befestigung in KS-Mauerwerk

Maße:
Rohbaumaß 1.010 x 2.135 mm
Baurichtmaßbreite 1.000 mm
Baurichtmaßhöhe 2.125 mm

Oberfläche:
Tür- & Zargenoberfläche verzinkt und in Standartfarbe
ähnlich RAL 9002 (grauweiß) grundiert

Bänder:
2 Stk Konstruktionsbänder

Schloss:
Schloss Vorgerüstet für Profilzylinder

Türgarnitur:
Drückergarnitur,
Drückerhöhe: 1050 mm,
Kunstoff, Schwarz,
Kurzschild abgerundet

Ausführungsorte:
T.1.11.1
Menge: 1,000 Stk

### Titel 03 Holzinnentüren

**03.1 Vollspan, DIN rechts, BR 875 mm, MW 205 mm, Wechselgarnitur**
Vollspan, DIN rechts

Leitfabrikat: Schörghuber Modell 3.00 MSF  o.glw.

gewähltes Fabrikat: '..........'
(vom Bieter einzutragen)

Türblatt:
Türblattdicke ca. 50mm, gefälzt

Zarge:
Zweigeteilte Stahlzarge für nachträglichen Einbau,
Trapezanker-Befestigung, mit Wanddickenausgleich
(Maulweitenverstellung) -5mm/+10mm, Blech verzinkt
(Pulverbeschichtung s.u.), Dicke 1,5 mm,
Sonder-Distanzschiene von unten verschraubt in
Massivwand Spiegel 40/50mm, Sicke 15/15mm,
Spezialdichtung schwarz, ohne Bodeneinstand,
Schließblech Edelstahl geschliffen

Maße:
BR 875×2125 mm,
LD 811×2093 mm,
MW 205 mm,

Oberfläche:
Türblatt: HPL Resopal (PG02) 0,8 mm, 4353-60 Fjord
Birch o.glw.
Stahlzarge: pulverbeschichtet in Farbton DB 701 o.glw.
Türblattkante: Einleimer 3-seitig, Rotbuche transparent
lackiert, Türblattkante in Kita-/Schulen-Ausführung
(3-seitig, gerundet)

Bänder:
2 Stk, 200 kg Tragkraft, 3-dim. verstellbar, Edelstahl
matt, mit Stiftsicherung

Schloss:
Objekt-Einsteckschloss (DIN 18251 Klasse 3),
PZ-gelocht, ohne Zylinder, Dorn 65 mm, Nuss 8 mm,
ohne Panikfunktion, Stulp nickel-silber, Stulpbreite 24
mm

Türgarnitur:
Wechselgarnitur, Edelstahl matt gebürstet, Rundrosette,
Stift 8 mm, Wechselgarnitur, Knopf Edelstahl, auf
Bandgegenseite, Drückerhöhe (Dornmitte über
Oberfläche Fertigfußboden, OFF) 850 mm

Leitfabrikat: FSB, 72 1023 615 o.glw.

gewähltes Fabrikat: '..........'
(vom Bieter einzutragen)

Ausgewählte Garnitur gilt auch für alle folgenden
Positionen mit Wechselgarnitur.

Zusatzausstattung
Sockelblech: beidseitig 200 mm hoch, Edelstahl V2A 1
mm, auf die fertige Türoberfläche geklebt (nicht
flächenbündig)

Ausführungsorte:
T1.06.1
Menge: 1,000 Stk

**03.2 Vollspan, DIN rechts, BR 875 mm, MW 270 mm, Wechselgarnitur**
Vollspan Innentür, DIN rechts

Leitfabrikat: Schörghuber Modell 3.00 MSF  o.glw.

gewähltes Fabrikat: '..........'
(vom Bieter einzutragen)

Türblatt:
Türblattdicke ca. 50mm, gefälzt

Zarge:
Zweigeteilte Stahlzarge für nachträglichen Einbau,
Trapezanker-Befestigung, mit Wanddickenausgleich
(Maulweitenverstellung) -5mm/+10mm, Blech verzinkt
(Pulverbeschichtung s.u.), Dicke 1,5mm,
Sonder-Distanzschiene von unten verschraubt in
Massivwand Spiegel 40/50mm, Sicke 15/15mm,
Spezialdichtung schwarz, ohne Bodeneinstand,
Schließblech Edelstahl geschliffen

Maße:
BR 875×2125mm,
LD 811×2093mm,
MW 270mm

Oberfläche:
Türblatt: HPL Resopal (PG02) 0,8mm, 4353-60 Fjord
Birch o.glw.
Stahlzarge: Stahlzarge: pulverbeschichtet in Farbton DB
701 o.glw.
Türblattkante: Einleimer 3-seitig, Rotbuche transparent
lackiert, Türblattkante in Kita-/Schulen-Ausführung
(3-seitig, gerundet)

Bänder:
2 Stk, 200 kg Tragkraft, 3-dim. verstellbar, Edelstahl
matt, mit Stiftsicherung

Schloss:
Objekt-Einsteckschloss (DIN 18251 Klasse 3),
PZ-gelocht, ohne Zylinder, Dorn 65 mm, Nuss 8 mm,
ohne Panikfunktion, Stulp nickel-silber, Stulpbreite 24
mm

Türgarnitur:
Wechselgarnitur, Edelstahl matt gebürstet, Rundrosette,
Stift 8mm, Wechselgarnitur, Knopf Edelstahl, auf
Bandseite, Drückerhöhe (Dornmitte über Oberfläche
Fertigfußboden, OFF) 850mm

Zusatzausstattung
Sockelblech: beidseitig 200 mm hoch, Edelstahl V2A 1
mm, auf die fertige Türoberfläche geklebt (nicht
flächenbündig)

Ausführungsorte:
T1.17.1
T2.08.1
Menge: 2,000 Stk

**03.3 Vollspan, DIN links, BR 1000 mm, MW 205 mm, Wechselgarnitur**
Vollspan Innentür, DIN links

Leitfabrikat: Schörghuber Modell 3.00 MSF  o.glw.

gewähltes Fabrikat: '..........'
(vom Bieter einzutragen)

Türblatt:
Türblattdicke ca. 50mm, gefälzt

Zarge:
Zweigeteilte Stahlzarge für nachträglichen Einbau,
Trapezanker-Befestigung, mit Wanddickenausgleich
(Maulweitenverstellung) -5mm/+10mm, Blech verzinkt
(Pulverbeschichtung s.u.), Dicke 1,5 mm,
Sonder-Distanzschiene von unten verschraubt in
Massivwand Spiegel 40/50mm, Sicke 15/15mm,
Spezialdichtung schwarz, ohne Bodeneinstand,
Schließblech Edelstahl geschliffen

Maße:
BR 1000×2125mm,
LD 936×2093mm, ,
MW 205 mm,

Oberfläche:
Türblatt: HPL Resopal (PG02) 0,8mm, 4353-60 Fjord
Birch o.glw.
Stahlzarge: pulverbeschichtet in Farbton DB 701 o.glw.
Türblattkante: Einleimer 3-seitig, Rotbuche transparent
lackiert, Türblattkante in Kita-/Schulen-Ausführung
(3-seitig, gerundet)

Bänder:
2 Stk, 200 kg Tragkraft, 3-dim. verstellbar, Edelstahl
matt, mit Stiftsicherung

Schloss:
Objekt-Einsteckschloss (DIN 18251 Klasse 3),
PZ-gelocht, ohne Zylinder, Dorn 65 mm, Nuss 8 mm,
ohne Panikfunktion, Stulp nickel-silber, Stulpbreite 24
mm

Türgarnitur:
Wechselgarnitur, Edelstahl matt gebürstet, Rundrosette,
Stift 8 mm, Wechselgarnitur, Knopf Edelstahl, auf
Bandseite, Drückerhöhe (Dornmitte über Oberfläche
Fertigfußboden, OFF) 850mm

Zusatzausstattung
Sockelblech: beidseitig 200 mm hoch, Edelstahl V2A 1
mm, auf die fertige Türoberfläche geklebt (nicht
flächenbündig)

Ausführungsorte:
T1.07.1
T2.09.1
Menge: 2,000 Stk

**03.4 Vollspan, DIN rechts, BR 1000 mm, MW 270 mm, Drücker**
*** Bezugsbeschreibung
Vollspan Innentür, DIN rechts

Leitfabrikat: Schörghuber Modell 3.00 MSF  o.glw.

gewähltes Fabrikat: '..........'
(vom Bieter einzutragen)

Türblatt:
Türblattdicke ca. 50mm, gefälzt

Zarge:
Zweigeteilte Stahlzarge für nachträglichen Einbau,
Trapezanker-Befestigung, mit Wanddickenausgleich
(Maulweitenverstellung) -5mm/+10mm, Blech verzinkt
(Pulverbeschichtung s.u.), Dicke 1,5mm,
Sonder-Distanzschiene von unten verschraubt in
Massivwand Spiegel 40/50mm, Sicke 15/15mm,
Spezialdichtung schwarz, ohne Bodeneinstand,
Schließblech Edelstahl geschliffen

Maße:
BR 1000×2125mm,
LD 936×2093mm, ,
MW 270mm

Oberfläche:
Türblatt: HPL Resopal (PG02) 0,8mm, 4353-60 Fjord
Birch o.glw.
Stahlzarge: pulverbeschichtet in Farbton DB 701 o.glw.
Türblattkante: Einleimer 3-seitig, Rotbuche transparent
lackiert, Türblattkante in Kita-/Schulen-Ausführung
(3-seitig, gerundet)

Bänder:
2 Stk, 200 kg Tragkraft, 3-dim. verstellbar, Edelstahl
matt, mit Stiftsicherung

Schloss:
Objekt-Einsteckschloss (DIN 18251 Klasse 3),
PZ-gelocht, ohne Zylinder, Dorn 65mm, Nuss 8mm, ohne
Panikfunktion, Stulp nickel-silber, Stulpbreite 24mm

Türgarnitur:
Drückergarnitur, Edelstahl matt gebürstet, Rundrosette,
Stift 8 mm, Drückerhöhe (Dornmitte über Oberfläche
Fertigfußboden, OFF) 850 mm

Leitfabrikat: FSB, 72 1023 613 o.glw.

gewähltes Fabrikat: '..........'
(vom Bieter einzutragen)

Ausgewählte Garnitur gilt auch für alle folgenden
Positionen mit Drückergarnituren!

Zusatzausstattung
Sockelblech: beidseitig 200 mm hoch, Edelstahl V2A 1
mm, auf die fertige Türoberfläche geklebt (nicht
flächenbündig)

Ausführungsorte:
T1.18.1
T2.06.1
T2.10.1
Menge: 3,000 Stk

**03.5 Vollspan, DIN links, BR 1000 mm, MW 270 mm, Drücker**
*** wie Position 03.4
DIN links

Ausführungsorte:
T1.21.1
T2.05.1
T2.13.1
Menge: 3,000 Stk

**03.6 Vollspan, DIN links, BR 1000 mm, MW 270 mm, Wechselgarnitur**
*** wie Position 03.4
DIN Links und mit Wechselgarnitur

Ausführungsort:
T2.14.1
Menge: 1,000 Stk

**03.7 Feuchtraum, DIN links, BR 875 mm, MW 145**
*** Bezugsbeschreibung
Feuchtraum Innentür, DIN links

Leitfabrikat: Schörghuber Modell 3.00 MSF  o.glw.

gewähltes Fabrikat: '..........'
(vom Bieter einzutragen)

Türblatt:
Türblattdicke ca. 50mm, gefälzt

Zarge:
Zweigeteilte Stahlzarge für nachträglichen Einbau,
Trapezanker-Befestigung, mit Wanddickenausgleich
(Maulweitenverstellung) -5mm/+10mm, Blech verzinkt
(Pulverbeschichtung s.u.), Dicke 1,5mm,
Sonder-Distanzschiene von unten verschraubt in
Massivwand Spiegel 40/50mm, Sicke 25/15mm
(Bandseitige Verbreiterung für Fliesenbelag),
Spezialdichtung schwarz, ohne Bodeneinstand,
Schließblech Edelstahl geschliffen

Maße:
BR 875×2125 mm,
LD 811×2093 mm,
MW 145 mm,

Oberfläche:
Türblatt: HPL Resopal (PG02) 0,8mm, 4353-60 Fjord
Birch o.glw.
Stahlzarge: pulverbeschichtet in Farbton DB 701 o.glw.
Türblattkante: PU-Kanten sind mit einem Radius von
3mm an den Kanten und einer Mindestmaterialstärke von
5mm anzugießen., Kita-/Schulen-Ausführung (gerundet)
bei PU-Kantestandardmäßig, Türblatt-Unterkante mit
verdecktem PUR-Anleimer.

Bänder:
2 Stk, 200 kg Tragkraft, 3-dim. verstellbar, Edelstahl
matt, mit Stiftsicherung

Schloss:
Objekt-Einsteckschloss (DIN 18251 Klasse 3),
PZ-gelocht, ohne Zylinder, Dorn 65 mm, Nuss 8 mm,
ohne Panikfunktion, Stulp nickel-silber, Stulpbreite 24
mm

Türgarnitur:
Drückergarnitur, Edelstahl matt gebürstet, Rundrosette,
Stift 8 mm, Drückerhöhe (Dornmitte über Oberfläche
Fertigfußboden, OFF) 850 mm

Zusatzausstattung:
Sockelblech: beidseitig 200 mm hoch, Edelstahl V2A 1
mm, auf die fertige Türoberfläche geklebt (nicht
flächenbündig)

Ausführungsorte:
T1.12.1
Menge: 1,000 Stk

**03.8 Feuchtraum, DIN rechts, BR 875 mm, MW 145**
*** wie Position 03.7
Aufschlagrichtung: DIN rechts
& Unterschnitt (Bodenluft unten) 15 mm

Ausführungsorte:
T1.15.2
Menge: 1,000 Stk

**03.9 Feuchtraum, DIN links, BR 875 mm, MW 205**
*** wie Position 03.7
Mit Maulweite 205 mm

Ausführungsort:
T1.15.1
Menge: 1,000 Stk

**03.10 Feuchtraum, DIN rechts, BR 875 mm, MW 205**
*** wie Position 03.7
Aufschlagrichtung DIN rechts
Maulweite: 205 mm

Ausführungsort:
T1.12.2
Menge: 1,000 Stk

**03.11 Feuchtraum, Barrierefrei, DIN links, BR 1125, MW 270**
Feuchtraum Innentür, DIN links

Leitfabrikat: Schörghuber Modell 3.10 FT MSF o.glw.

gewähltes Fabrikat: '..........'
(vom Bieter einzutragen)

Türblatt:
Türblattdicke ca. 50mm, gefälzt

Zarge:
Zweigeteilte Stahlzarge für nachträglichen Einbau,
Trapezanker-Befestigung, mit Wanddickenausgleich
(Maulweitenverstellung) -5mm/+10mm, Blech verzinkt
(Pulverbeschichtung s.u.), Dicke 1,5mm,
Sonder-Distanzschiene von unten verschraubt in
Massivwand Spiegel 40/50mm, Sicke 15/25mm
(Bandgegenseitige Verbreiterung für Fliesenbelag),
Spezialdichtung schwarz, ohne Bodeneinstand,
Schließblech Edelstahl geschliffen

Maße:
BR 1125×2125mm,
LD 1061×2093mm
MW 270mm,

Oberfläche:
Türblatt: HPL Resopal (PG02) 0,8mm, 4353-60 Fjord
Birch o.glw.
Stahlzarge: pulverbeschichtet in Farbton DB 701 o.glw.
Türblattkante: PU-Kanten sind mit einem Radius von
3mm an den Kanten
und einer Mindestmaterialstärke von 5mm anzugießen.,
Kita-/Schulen-Ausführung (gerundet) bei PU-Kante
standardmäßig, Türblatt-Unterkante mit verdecktem
PUR-Anleimer

Bänder:
2 Stk, 200 kg Tragkraft, 3-dim. verstellbar, Edelstahl
matt, mit Stiftsicherung

Schloss:
Objekt-Einsteckschloss (DIN 18251 Klasse 3),
BAD-gelocht, Dorn 65mm, Nuss 8mm, ohne
Panikfunktion, Stulp nickel-silber, Stulpbreite 24mm

Türgarnitur:
WC-Garnituren, Edelstahl matt gebürstet, Rundrosette,
für Bad-Garnitur, Stift 8 mm,
WC-Verriegelungsverschluss auf Bandgegenseite,
Drückerhöhe (Dornmitte über Oberfläche Fertigfußboden,
OFF) 850 mm *

Leitfabrikat: FSB, 72 1023 619 o.glw.

gewähltes Fabrikat: '..........'
(vom Bieter einzutragen)

Ausgewählte WC-Garnitur gilt auch für alle folgende
WC-Garnituren!

Zusatzausstattung:
Mit zusätzlicher Rückhohlgriffstange auf der
Bandgegenseite, Lochabstand min. 300 mm, Edelstahl,
Ecken rund

Sockelblech: beidseitig 200 mm hoch, Edelstahl V2A 1
mm, auf die fertige Türoberfläche geklebt (nicht
flächenbündig)

Ausführungsorte:
T1.13.1
Menge: 1,000 Stk

**03.12 Nassraum, Barrierefrei, DIN links, BR 1250, MW 270**
Nassraum Innentür, Barrierefrei, DIN links

Leitfabrikat: Schörghuber Modell 3.00 NT-VT MSF  o.glw.

gewähltes Fabrikat: '..........'
(vom Bieter einzutragen)

Türblatt:
Türblattdicke ca. 50 mm, gefälzt,
Nassraumtürblatt mit Holzwerkstoff-Einlage

Zarge:
Zweigeteilte Stahlzarge, Adapter-Befestigung
(Wanddickenausgleich -5/+10mm), Blech verzinkt
(Pulverbeschichtung s.u.), Dicke 2 mm,
Sonder-Distanzschiene von unten verschraubt in
Massivwand  Sonder-Distanzschiene von unten
verschraubt in Massivwand Spiegel 40/50mm, Sicke
15/25mm (Bandseitige Verbreiterung für Fliesenbelag),
Spezialdichtung schwarz, ohne Bodeneinstand,
Schließblech Edelstahl geschliffen

Maße:
BR 1250×2125 mm,
LD 1154×2077 mm,
MW 270 mm,

Oberfläche:
Türblatt: HPL Resopal (PG02) 0,8mm, 4353-60 Fjord
Birch
Stahlzarge: pStahlzarge: Stahlzarge: pulverbeschichtet
in Farbton DB 701 o.glw.
Türblattkante: PU-Kanten sind mit einem Radius von
3mm an den Kanten
und einer Mindestmaterialstärke von 5mm anzugießen.,
Kita-/Schulen-Ausführung (gerundet) bei PU-Kante
standardmäßig, Türblatt-Unterkante mit verdecktem
PUR-Anleimer.

Bänder:
2 Stk, 200 kg Tragkraft, 3-dim. verstellbar, Edelstahl
matt, mit Stiftsicherung

Schloss:
Nassraumtür-Spezialschloss korrosionsgeschützt (DIN
18251, Klasse 3), BAD-gelocht, Dorn 65mm, Nuss 8mm,
ohne Panikfunktion, mit FerGuard-Beschichtung für
Nassraum, Stulp Nirosta (Falle/Riegel vernickelt),
Stulpbreite 24mm

Türgarnitur:
WC Garnitur, Edelstahl matt gebürstet, Rundrosette, für
Bad-Garnitur, Stift 8 mm, WC-Verriegelungsverschluss
auf Bandgegenseite, Drückerhöhe (Dornmitte über
Oberfläche Fertigfußboden, OFF) 850mm

Zusatzausstattung:
Mit zusätzlicher Rückhohlgriffstange auf der
Bandgegenseite, Lochabstand min. 300 mm, Edelstahl,
Ecken rund

Sockelblech: beidseitig 200 mm hoch, Edelstahl V2A 1
mm, auf die fertige Türoberfläche geklebt (nicht
flächenbündig)

Ausführungsorte:
T.1.16.1
Menge: 1,000 Stk

**03.13 Nassraum, DIN links, 885 mm, MW 145**
Nassraum Innentür, DIN links

Leitfabrikat: Schörghuber Modell 3.00 NT-VT MSF  o.glw.

gewähltes Fabrikat: '..........'
(vom Bieter einzutragen)

Türblatt:
Türblattdicke ca. 50 mm, gefälzt,
Nassraumtürblatt mit Holzwerkstoff-Einlage

Zarge:
Zweigeteilte Stahlzarge für nachträglichen Einbau,
Trapezanker-Befestigung, mit Wanddickenausgleich
(Maulweitenverstellung) -5mm/+10mm, Blech verzinkt
(Pulverbeschichtung s.u.), Dicke 1,5mm,
Sonder-Distanzschiene von unten verschraubt in
Massivwand Spiegel 40/50mm, Sicke 15/25 mm
(Bandgegenseitige Verbreiterung für Fliesenbelag),
Spezialdichtung schwarz, ohne Bodeneinstand,
Schließblech Edelstahl geschliffen

Maße:
BR 875×2125 mm,
LD 811×2093 mm
MW 145 mm,
Unterschnitt (Bodenluft unten) 15 mm

Oberfläche:
Türblatt: HPL Resopal (PG02) 0,8mm, 4353-60 Fjord
Birch
Stahlzarge: Stahlzarge: pulverbeschichtet in Farbton DB
701 o.glw.
Türblattkante: PU-Kanten sind mit einem Radius von
3mm an den Kanten
und einer Mindestmaterialstärke von 5mm anzugießen.,
Kita-/Schulen-Ausführung (gerundet) bei PU-Kante
standardmäßig, Türblatt-Unterkante mit verdecktem
PUR-Anleimer

Bänder:
2 Stk, 200 kg Tragkraft, 3-dim. verstellbar, Edelstahl
matt, mit Stiftsicherung

Schloss:
Nassraumtür-Spezialschloss korrosionsgeschützt (DIN
18251, Klasse 3), BAD-gelocht, Dorn 65mm, Nuss 8mm,
ohne Panikfunktion, mit FerGuard-Beschichtung für
Nassraum, Stulp Nirosta (Falle/Riegel vernickelt),
Stulpbreite 24 mm

Türgarnitur:
WC-Garnitur, Edelstahl matt gebürstet, Rundrosette, für
Bad-Garnitur, Stift 8mm, WC-Verriegelungsverschluss
auf Bandseite (innen), Drückerhöhe (Dornmitte über
Oberfläche Fertigfußboden, OFF) 850 mm

Zusatzausstattung
Sockelblech: beidseitig 200 mm hoch, Edelstahl V2A 1
mm, auf die fertige Türoberfläche geklebt (nicht
flächenbündig)

Ausführungsorte:
T.1.17.2
Menge: 1,000 Stk

**03.14 Nassraum, DIN links, 885 mm, MW 205**
*** Bezugsbeschreibung
Nassraum Innentür, DIN links

Leitfabrikat: Schörghuber Modell 3.00 NT-VT MSF  o.glw.

gewähltes Fabrikat: '..........'
(vom Bieter einzutragen)

Türblatt:
Türblattdicke ca. 50 mm, gefälzt,
Nassraumtürblatt mit Holzwerkstoff-Einlage

Zarge:
Zweigeteilte Stahlzarge für nachträglichen Einbau,
Trapezanker-Befestigung, mit Wanddickenausgleich
(Maulweitenverstellung) -5mm/+10mm, Blech verzinkt
(Pulverbeschichtung s.u.), Dicke 1,5mm,
Sonder-Distanzschiene von unten verschraubt in
Massivwand Spiegel 40/50mm, Sicke 15/25mm
(Bandgegenseitige Verbreiterung für Fliesenbelag),
Spezialdichtung schwarz, ohne Bodeneinstand,
Schließblech Edelstahl geschliffen

Maße:
BR 875×2125 mm,
LD 811×2093 mm
MW 205 mm,
kein Unterschnitt

Oberfläche:
Türblatt: HPL Resopal (PG02) 0,8mm, 4353-60 Fjord
Birch o.glw.
Stahlzarge: Stahlzarge: pulverbeschichtet in Farbton DB
701 o.glw.
Türblattkante: PU-Kanten sind mit einem Radius von
3mm an den Kanten
und einer Mindestmaterialstärke von 5mm anzugießen.,
Kita-/Schulen-Ausführung (gerundet) bei PU-Kante
standardmäßig, Türblatt-Unterkante mit verdecktem
PUR-Anleimer

Bänder:
2 Stk, 200 kg Tragkraft, 3-dim. verstellbar, Edelstahl
matt, mit Stiftsicherung

Schloss:
Nassraumtür-Spezialschloss korrosionsgeschützt (DIN
18251, Klasse 5), PZ-gelocht, ohne Zylinder, Dorn 65mm,
Nuss 8mm, ohne Panikfunktion, mit
FerGuard-Beschichtung für Nassraum, Stulp Nirosta
(Falle/Riegel vernickelt), Stulpbreite 24mm

Türgarnitur:
Drückergarnitur, Edelstahl matt gebürstet, Rundrosette,
Stift 8 mm, Drückerhöhe (Dornmitte über Oberfläche
Fertigfußboden, OFF) 850mm

Zusatzausstattung
Sockelblech: beidseitig 200 mm hoch, Edelstahl V2A 1
mm, auf die fertige Türoberfläche geklebt (nicht
flächenbündig)

Ausführungsorte:
T1.19.1
T2.07.1
T2.11.1
Menge: 3,000 Stk

**03.15 Nassraum, DIN rechts, 885 mm, MW 205**
*** wie Position 03.14
DIN rechts

Ausführungsorte:
T1.20.1
T2.04.1
T2.12.1
Menge: 3,000 Stk

### Titel 04 Schiebetür

**04.1 Nassraum Schiebetür, DIN links, BR 875 mm, MW 145 mm**
Nassraum Schiebetür, DIN links

Leitfabrikat: Schörghuber Modell 3.00 ST MSS o.glw.

gewähltes Fabrikat: '..........'
(vom Bieter einzutragen)

Türblatt:
Türblattdicke ca. 50mm, Nassraumtürblatt mit
Holzwerkstoff-Einlage,stumpf

Zarge:
Stahl-Schiebetürzarge VS153 für vor der Wand laufendes
Blatt: Zweigeteilte Stahlzarge für nachträglichen
Einbau,
Laschen-Klemm-Befestigung (Trapezanker), Blech
verzinkt (Pulverbeschichtung s.u.), Dicke 1,5mm, mit
oberer Laufschienenverblendung, Sonder-Distanzschiene
von unten verschraubt in Massivwand
Spiegel 50/50mm, Sicke 15/25mm, ohne Bodeneinstand
Schließblech Edelstahl geschliffen

Maße:
BR 875×2125 mm,
LD 811×2093 mm,
MW 145 mm,

Oberfläche:
Türblatt: HPL Resopal (PG02) 0,8 mm, 4353-60 Fjord
Birch o.glw.
Stahlzarge: pulverbeschichtet in Farbton DB 701 o.glw.
Türblattkante: PU-Kanten sind mit einem Radius von
3mm an den Kanten
und einer Mindestmaterialstärke von 5mm anzugießen.,
Kita-/Schulen-Ausführung (gerundet) bei PU-Kante
standardmäßig, Türblatt-Unterkante mit verdecktem
PUR-Anleimer

Bänder:
Schiebetürlaufwerk TIGER ALU 80 (Laufschiene, 2
Rollenwagen) inkl. unterer Bodenführung,
Laufschienenlänge 1723mm

Schloss:
Schiebetür-Zirkelriegelschloss GU/BKS 0371,
BAD-gelocht, Dorn 65mm, Entfernung
Riegelausstanzung/Zylinder 33mm,
Stulp Edelstahl, Ausstanzung für Schloss in der
Zulaufseite

Türgarnitur:
Einlassmuschel beidseitig (rund, Ø 75mm, offen),
Edelstahl matt gebürstet, passendes
BAD/WC-Rosettenpaar unterhalb der Muschel ist
bauseitige Leistung, Höhe der Einlassmuschelmitte
Standard (1180mm
über OFF)

Leitfabrikat: FSB 42 4252 00000 o.glw.

gewähltes Fabrikat: '..........'
(vom Bieter einzutragen)

Zusatzausstattung:
Türblattunterkante mit Nutfräsung für Bodenführung
(8×18mm; Sitz mittig)

Lüftungsgitter Nr. 9020 Edelstahl gebürstet unten
(Abmessung 465×105mm, Sitz: nach DIN 68 706,
Ausschnittfräsung 440x80mm, Abstand des Ausschnitts
zur Türkante unten 500mm, montiert)

Sockelblech: beidseitig 200 mm hoch, Edelstahl V2A 1
mm, auf die fertige Türoberfläche geklebt (nicht
flächenbündig)

Ausführungsorte:
T2.08.2
Menge: 1,000 Stk

### Titel 05 Ausstattung

**05.1 Gleitschienen-Türschließer mit Rastfeststellung**
*** Bezugsbeschreibung
Gleitschienen-Türschließer
für 1-flgl. Türen mit mechanischer Rastfeststellung,
liefern und montieren.
Schließkraft: EN 2-5, stark abfallendes Öffnungsmoment
für leichtes Türöffnen,
inklusive Montageplatte und Gleitschiene,
Schließverzögerung gemäß Empfehlungen für das
barrierefreie Bauen nach DIN 18040 und DIN SPEC
1104, stufenlos einstellbare Schließgeschwindigkeit
Endanschlag einstellbar.
Türflügelbreite: bis 1.250 mm
Für Normalmontage Bandgegenseite und
Kopfmontage Bandseite einsetzbar
Farbe: Silber

Leitfabrikat: DORMA ITS 93 mit mechanischer
Rastfeststellung o.glw.

'..........'
(vom Bieter einzutragen)

Ausführungsort:
T1.03.1
T1.22.1
T2.05.1
T2.07.1
T2.08.1
T2.15.1
T2.09.1
T2.11.1
T2.12.1
Menge: 9,000 Stk

**05.2 Gleitschienenschließer für Feuer und Rauschschutztüren**
*** wie Position 05.1
Gleitschienenschließer für Feuer und Rauschschutztüren,
ohne Rastfeststellung.
Zulassung und Übereinstimmungserklärung sind der
Dokumentation beizulegen.

Ausführungsort:
T1.04.1
Menge: 1,000 Stk

**05.3 OTS ohne Rastfeststellung**
*** wie Position 05.1
OTS ohne Rastfeststellung

Ausführungsort:
T1.13.1
T1.16.1
Menge: 2,000 Stk

**05.4 Türpuffer, Wand**
Türpuffer für Wandmontage liefern und einbauen,
Edelstahl, 90 mm Baulänge

Leitfabrikat: FSB 38 3880 o.glw.

gewähltes Fabrikat: '..........'
(vom Bieter einzutragen)

Ausführungsort:
T1.12.1
T1.12.2
T1.15.1
T1.15.2
Menge: 4,000 Stk

**05.5 Wandtürpuffer zum Kleben (Bumsinchen)**
Wandtürpuffer, selbstklebend, Kunststoff, weiß
Ø40 mm liefern und montieren.

Ausführungsort:
T1.06.1
T1.07.1
T1.16.1
T1.17.1
T1.17.2
T2.08.2
Menge: 6,000 Stk

**05.6 Türfeststeller mit Puffer für den Außenbereich**
*** Bedarfsposition ohne GB
Türfeststeller mit Puffer für den Außenbereich liefern
und montieren. Der Puffer ist in ein bauseits
gefertigtes Betonboard mit geeigneten
Edelstahlschrauben und Dübeln zu fixieren.

Gehäuse aus Aluminium
Rollenkloben aus Stahl
Puffer aus Gummi, schwarz, gefedert
Zum Aufschrauben
einschließlich Gegenstück Tür

Leitfabrikat: KWS Türfeststeller 1010.02 mit Puffer
o.glw.
Menge: 1,000 Stk

### Titel 06 Stundenlohnarbeiten

*Hinweis*
Stundenlohnarbeiten durch Arbeitskräfte auf Anordnung
der Bauleitung ausführen. Abgeboten wird für die
jeweilige Arbeitskraft ein Verrechnungssatz, der
sämtliche Aufwendungen enthält, insbesondere den
tatsächlichen Lohn mit den Zuschlägen für
Gemeinkosten, Sozialkassenbeiträgen,
vermögenswirksamen Leistungen, Auslösung usw. sowie
Lohn- und Gehaltsnebenkosten. Zuschläge für nacht-,
Sonn- und Feiertagsarbeit sind jedoch nicht
eingerechnet. Der Verrechnungssatz ist unter Beachtung
der preisrechtlichen Vorschriften ermittelt. Er gilt
unabhängig von der Anzahl der tatsächlichen geleisteten
Stunden.

**06.1 Facharbeiter/Geselle**
*** Bedarfsposition ohne GB
Stundenlohnarbeiten eines Facharbeiters / Gesellen auf
Anweisung der Bauleitung, einschl. aller Nebenkosten
wie z.B dem Aufbau von Regalen.
Menge: 1,000 h

**06.2 Helfer**
*** Bedarfsposition ohne GB
Stundenlohnarbeiten eines Helfers auf Anweisung der
Bauleitung, einschl. aller Nebenkosten wie z.B dem
Aufbau von Regalen.
Menge: 1,000 h

USt %: 19,00
